# Flusshavel
Angebotsaufforderung (GAEB DA XML 3.2, DA83)
Projekt: 836S523B002
Währung: EUR
Nebenangebote zugelassen: ja
Vergabeart: Offenes Verfahren
Auftraggeber: WNA Berlin, Mehringdamm 129, 10965 Berlin, Telefon 030 69580-0, E-Mail wna-berlin@wsv.bund.de
Erstellt mit: GXML Toolbox V3.3 R20210630, iTWO_64 V10.0.894, 20.07.2026

## Erläuterungen zum Bauvorhaben
Das Wasserstraßen- Neubauamt Berlin plant im Rahmen des Bauvorhabens
"Fahrrinnenanpassung Flusshavel Los 1"
die Abbaggerung der linken und rechten Bestandsböschung sowie in Teilbereichen der Gewässersohle.
Ziel ist die Herstellung des geplanten Längs- und Querprofils einschließlich der erforderlichen Böschungen.
Aufgrund der technologischen Herausforderungen in Bezug auf die Zwischenlagerung und den möglichen Abtransport des Aushubmaterials mittels Schubleichter über den Wasserweg wird die Koordinierung durch den Abfallkoordinator des AN-Bau übernommen.

Vorliegendes Leistungsverzeichnis beinhaltet die Verwertung der jeweiligen Ausbaustoffe sowie die Entsorgung / Behandlung eventuell anfallender gefährlicher Abfälle.

## Vorbemerkungen
Vorbemerkungen

Die zu verwertendenden und ggf. zu entsorgenden Ausbaustroffe sind durch den Bieter an einem Hafen oder einer Umschlagstelle zu entladen und zu übernehmen. Der Weitertransport zur Verwertungs- / Entsorgungsstelle obliegt dem Bieter. Die Koordination der Transporte und der Entladung erfolgt in Zusammenarbeit mit dem Abfallkoordinator des AN-Bau.

Angaben zur Baustelle

Die Baustelle befindet sich im Bereich der unteren Havelwasserstraße km 35,800 - 38,200 in der Nähe der Ortslage Ketzin.
Eine Zufahrt zur Baustelle ist nicht vorhanden, alle Transporte erfolgen über den Wasserweg zur zu benennenden Umschlagstelle.

Allgemeine Angaben zur Bauausführung

Der Bieter ist gehalten, die im Leistungsverzeichnis beschriebenen Details auf Vollständigkeit, fachgerechte Ausführung und Eignung für den vorgesehenen Verwendungszweck zu überprüfen. Sinnvoll oder notwendig erscheinende Änderungen oder Ergänzungen sind mit einer entsprechenden Begründung dem Angebot beizufügen.
Eventuell auftretende Unstimmigkeiten im Textverständnis sind vor der Angebotsabgabe zu klären. Mit Angebotsabgabe erklärt der Auftragnehmer (AN), dass Klarheit über den kompletten LV-Text besteht.

Für die Ausführung der Leistungen gelten die Bestimmungen der VgV in der jeweils gültigen Fassung.

Die Ausführung der Entsorgungsleistungen hat unter Einhaltung der jeweils gültigen gesetzlichen Vorschriften zu erfolgen.
Insbesondere sind anzuwenden:

        - Kreislaufwirtschaftsgesetz (KrWG)
        - Mantelverordnung (MantelV)
        - Ersatzbaustoffverordnung (EBV)
        - Vollzugshinweise zur EBV des Landes Brandenburg
        - Nachweisverordnung (NachwV)
        - Anzeige- und Erlaubnisverordnung (AbfAEV)
        - Deponieverordnung (DepV), sofern relevant
        - Wasserhaushaltsgesetz (WHG)

Der Auftragnehmer hat sicherzustellen, dass alle Materialien ordnungsgemäß entladen, transportiert, verwertet oder entsorgt werden. Die Ankündigung der Verladung sowie der Menge erfolgt durch den AN-Bau maximal 7 Kalendertage vorher.
Sämtliche Nachweise sind prüffähig zu dokumentieren und dem Auftraggeber vorzulegen.

Die Abrechnung der Leistung erfolgt nach Wiegescheinen. Das Abrechnungsintervall ist monatlich. Kürzere Rechnungsintervalle sind nicht möglich.
In die Positionen sind alle Kosten und Nebenkosten, unabhängig von der Preisentwicklung innerhalb des Vertragszeitraumes, insbesondere Maut, Verwiegung, Energie-/ Betriebsstoffkosten, Behälterreinigungen zu Land (Schutenreinigung wird gesondert vergütet) einzurechnen.
Liegegebühren sind durch den AN nicht zu berücksichtigen. Sie werden vom AN-Bau als Anmieter der Schuten übernommen.

Bauzeit

Die Durchführung der Maßnahme soll im Zeitraum von 2 Jahren nach Baubeginn voraussichtlich ab 2027 realisiert werden.

## Verwertung / Behandlung / Entsorgung der anfallenden Abfälle
Im Jahr 2004 wurden durch die Firma Sanierungsgesellschaft Lauchhammer mbH Sedimentuntersuchungen durchgeführt. Entlang der gesamten Fahrrinne wurden 48 Mischproben genommen und gemäß LAGA Richtlinie 03/94 analysiert.
Ein Großteil der Proben wurde mit der Zuordnungsklasse Z 0 und Z 1 bewertet. Einige mussten mit Z2 bewertet werden. Die ausschlaggebenden Parameter für die Bewertung der Zuordnungsklassen sind auf die Parameter Sulfat, Chrom, Zink und Nickel einzugrenzen.

Die im Baufeld vorhandene Schlacke wurde beprobt. Der Prüfbericht liegt den Ausschreibungsunterlagen bei.

In Auswertung der Voruntersuchungen wird für die Deklarierung des anfallenden Abfalls durch den AN-Bau eine Rasterfeldbeprobung vorgenommen. Die dabei entnommenen  Proben werden gemäß den Vollzugshinweisen zur Zuordnung von Abfällen zu den Abfallarten eines Spiegeleintrages in der Abfallverzeichnis-Verordnung Anlage V, Tabelle 1 verdachts- unabhängiger Mindestuntersuchungsumfang untersucht. Die daraus resultierenden Ergebnisse bilden die Grundlage für die Einstufung der jeweiligen Abfallschlüssel und Materialklassen.
Die Zustimmung des Landesamts für Umwelt und der unteren Abfallwirtschaftsbehörde vom 12.08.2025 zur Rasterfeldbeprobung liegt vor.

Im Ergebnis dessen werden folgende Ausbaustoffe der Verwertung / Entsorgung zugeführt:

Boden und
Baggergut:  ca. 88.400 m³
  mittlere Dichte 1,6 t/m³
Naurstein:  ca.  5.500 m³
  mittlere Dichte 2,6 t/m³
Wurzelstubben:  ca.  1.500 m³
  mittlere Dichte 0,8 t/m³
Schlacke:  ca.  1.000m³
  mittlere Dichte 2,2 t/m³

Die Stoffe  fallen enstprechend dem Baufortschritt an, eine Mengengarantie für die angegebenen Einzelpositionen und die Gesamtkubatur ist ausgeschlossen.
Das Material wird durch den AN der Bauleistung mittels Schubleichter zur vom Verwerter / Entsorger zu benennenden Umschlagstelle transportiert. Die Entladung und der weitere Transport ist Sache des AN, Leistungsrenze ist die Lieferung am Umschlagort.

## Angabe der Umschlagstelle(n)
Alle vom AN genutzten Umschlagstellen und Anlagen sind positionsgenau im Bieterangabenverzeichnis anzugeben
 (Formblatt 361 - Bieterangabenverzeichnis (Stand 04/2016)).

## 01 Entsorgung / Verwertung UHW km 35,800 - 38,200 LOS 1
Datum: 20.07.2026

### Titel 1 Verwertung Boden - und Baggergut

#### Bereich 1.1 eANV Bearbeitung nicht-gefährlicher Abfall

**1.1.10 Elektronische Nachweisführung Abfall**
Führen der elektronischen Nachweise (eANV) gemäß Beschreibung der Leistung, Kapitel "Nachweise". Online-Zugang (PC, Internet-Anschluss, Kartenleser, Abfallkoordinator mit geeigneter Signaturkarte, Möglich- keit für Papierausdrucke sämtlicher Dokumente) dem AG mindestens einmal pro Monat zur Verfügung stellen.
Menge: 24,000 Mt

#### Bereich 1.2 Boden

**1.2.10 Boden verwerten BM 0, BM 0*, BG 0, BG 0***
Boden (Nassbaggergut) verwerten  BM 0, BM 0*, BG 0, BG - 0*
Sand, Kies, Auffüllungen aus Schuten lösen, laden, fördern, umschla- gen und nach Wahl des AN verwerten. Materialklasse nach §§ 2, 11, 16 der Ersatzbaustoffverordnung:
- Bodenmaterial BM 0, BM 0*, BG 0, BG - 0* mineralische
  Fremdbestandteile < 10%
- EWC 17 05 04 Boden, Steine mit Ausnahme derjenigen, die
  unter EWC 17 05 03 fallen,
- EWC 17 05 06 Baggergut mit Ausnahme desjenigen, das
  unter EWC 17 05 05 fällt.
Das Material ist zu einer zugelassenen Entsorgungsanlage zu transportieren und zu verwerten.
Im Einheitspreis sind alle erforderlichen Nebenleistungen (Umschlag bei Entladung und Verwertung, Entladung, Verwertung, Transport) einzukalkulieren, die Leistungsgrenze des AG ist die Gestellung der Schute am zu benennenden Umschlagplatz.
Menge: 35000,000 t

**1.2.20 Boden verwerten BM - F0*, BG F0***
Boden  (Nassbaggergut) verwerten  BM - F0*, BG - F0*
Sand, Kies, Auffüllungen aus Schuten lösen, laden, fördern, umschlagen und nach Wahl des AN verwerten. Materialklasse nach §§ 2, 11, 16 der Ersatzbaustoffverordnung:
- Bodenmaterial  BM - F0*, BG - F0*
  mineralische Fremdbestandteile: bis 50 %
- EWC 17 05 04 Boden, Steine mit Ausnahme derjenigen, die unter
  EWC 17 05 03 fallen,
- EWC 17 05 06 Baggergut mit Ausnahme desjenigen, das unter EWC
  17 05 05 fällt.
Das Material ist zu einer zugelassenen Entsorgungsanlage zu trans- portieren und zu verwerten.
Im Einheitspreis sind alle erforderlichen Nebenleistungen (Umschlag bei Entladung und Verwertung, Entladung, Verwertung, Transport) einzukalkulieren, die Leistungsgrenze des AG ist die Gestellung der Schute am zu benennenden Umschlagplatz.
Menge: 35000,000 t

**1.2.30 Boden verwerten BM - F1, BG - F1**
Boden  (Nassbaggergut) verwerten BM - F1, BG - F1
Sand, Kies, Auffüllungen aus Schuten lösen, laden, fördern, umschla- gen und nach Wahl des AN verwerten. Materialklasse nach §§ 2, 11, 16 der Ersatzbaustoffverordnung:
- Bodenmaterial BM - F1, BG - F1
  mineralische Fremdbestandteile: bis 50 %
- EWC 17 05 04 Boden, Steine mit Ausnahme derjenigen, die unter
  EWC 17 05 03 fallen,
- EWC 17 05 06 Baggergut mit Ausnahme desjenigen, das unter EWC
  17 05 05 fällt.
Das Material ist zu einer zugelassenen Entsorgungsanlage zu trans- portieren und zu verwerten.
Im Einheitspreis sind alle erforderlichen Nebenleistungen
(Umschlag bei Entladung und Verwertung, Entladung, Verwertung, Transport) einzukalkulieren, die Leistungsgrenze des AG ist die Gestellung der Schute am zu benennenden Umschlagplatz.
Menge: 15000,000 t

**1.2.40 Boden verwerten BM - F2, BG - F2**
Boden  (Nassbaggergut) verwerten BM - F2, BG - F2
Sand, Kies, Auffüllungen aus Schuten lösen, laden, fördern, umschla- gen und nach Wahl des AN verwerten. Materialklasse nach §§ 2, 11, 16 der Ersatzbaustoffverordnung:
- Bodenmaterial BM - F2 - BG -F2
  mineralische Fremdbestandteile: < 50 %
- EWC 17 05 04 Boden, Steine mit Ausnahme derjenigen, die unter
  EWC 17 05 03 fallen,
- EWC 17 05 06 Baggergut mit Ausnahme desjenigen, das unter EWC
  17 05 05 fällt.
Das Material ist zu einer zugelassenen Entsorgungsanlage zu trans- portieren und zu verwerten.
Im Einheitspreis sind alle erforderlichen Nebenleistungen
(Umschlag bei Entladung und Verwertung, Entladung, Verwertung, Transport) einzukalkulieren, die Leistungsgrenze des AG ist die Gestellung der Schute am zu benennenden Umschlagplatz.
Menge: 15000,000 t

**1.2.50 Boden verwerten BM - F3, BG - F3**
Boden  (Nassbaggergut) verwerten BM - F3, BG - F3
Sand, Kies, Auffüllungen aus Schuten lösen, laden, fördern, umschla- gen und nach Wahl des AN verwerten. Materialklasse nach §§ 2, 11, 16 der Ersatzbaustoffverordnung:
- Bodenmaterial BM - F3, BG - F3
  mineralische Fremdbestandteile: bis  50 %
- EWC 17 05 04 "Boden, Steine mit Ausnahme derjenigen, die unter
  EWC 17 05 03 fallen,
- EWC 17 05 06 Baggergut mit Ausnahme desjenigen, das unter EWC
  17 05 05 fällt.
Das Material ist zu einer zugelassenen Entsorgungsanlage zu trans- portieren und zu verwerten.
Im Einheitspreis sind alle erforderlichen Nebenleistungen
(Umschlag bei Entladung und Verwertung, Entladung, Verwertung, Transport) einzukalkulieren, die Leistungsgrenze des AG ist die Gestellung der Schute am zu benennenden Umschlagplatz.
Menge: 30000,000 t

**1.2.60 Oberboden verwerten BM - 0, BG - 0**
Oberboden verwerten BM - 0, BG - 0
mineralische Fremdbestandteile: <10 %
aus Schuten lösen, laden, fördern, umschlagen und nach Wahl des AN schadlos verwerten.
Klasse 1 bis 3 DIN 18300
Das Material ist zu einer zugelassenen Entsorgungsanlage zu trans portieren und zu verwerten.
Im Einheitspreis sind alle erforderlichen Nebenleistungen (Umschlag bei Entladung und Verwertung, Entladung, Verwertung, Transport) einzukalkulieren, die Leistungsgrenze des AG ist die Gestellung der Schute am zu benennenden Umschlagplatz.
Menge: 10000,000 t

**1.2.70 Torf verwerten**
Torf/Mudde von Schuten lösen, laden, fördern, umschlagen und nach Wahl des AN verwerten.
Das Material ist zu einer zugelassenen Entsorgungsanlage zu trans- portieren und zu verwerten.
Im Einheitspreis sind alle erforderlichen Nebenleistungen (Umschlag bei Entladung und Verwertung, Entladung, Verwertung, Transport) einzukalkulieren, die Leistungsgrenze des AG ist die Gestellung der Schute am zu benennenden Umschlagplatz.
Menge: 700,000 t

**1.2.80 Schutenreinigung Boden**
Nach Entladung der jeweiligen Schubleichter ist eine Reinigung vorzunehmen. Der Einheitspreis enthält alle erforderlichen Kosten für Reinigungsleistung, Geräteeinsatz und Verwertung der Restmengen und Restflüssigkeiten (Schutenwasser)
Menge: 320,000 St

**1.2.90 Entsorgen / Entfernen Fremdbestandteile**
Entfernen und Entsorgen von ggf. vorhandenen Fremdbestandteilen im Baggergut; ungefährlicher Abfall
Menge: 30,000 t

#### Bereich 1.3 Bauschutt

**1.3.10 Bauschutt verwerten RC-1**
Bauschutt verwerten RC-1
Bauschutt aus Schuten lösen, laden, fördern, umschlagen und nach Wahl des AN verwerten. Materialklasse nach §§ 2, 11, 16 der Ersatz- baustoffverordnung:
- Bauschutt Materialklasse RC 1
- mineralische Fremdbestandteile: >50 %
- EWC 17 01 07 Gemische aus Beton, Ziegeln, Fliesen und Keramik
  mit Ausnahme derjenigen die unter EWC 17 01 06 fallen.
Das Material ist zu einer zugelassenen Entsorgungsanlage zu trans- portieren und zu verwerten.
Im Einheitspreis sind alle erforderlichen Nebenleistungen (Umschlag bei Entladung und Verwertung, Entladung, Verwertung, Transport) einzukalkulieren, die Leistungsgrenze des AG ist die Gestellung der Schute am zu benennenden Umschlagplatz.
Menge: 500,000 t

**1.3.20 Bauschutt verwerten RC-2**
Bauschutt verwerten RC-2
Bauschutt aus Schuten lösen, laden, fördern, umschlagen und nach Wahl des AN verwerten. Materialklasse nach §§ 2, 11, 16 der Ersatz- baustoffverordnung:
- Bauschutt Materialklasse RC 2
- mineralische Fremdbestandteile: >50 %
- EWC 17 01 07 Gemische aus Beton, Ziegeln, Fliesen und Keramik
  mit Ausnahme derjenigen die unter EWC 17 01 06 fallen.
Das Material ist zu einer zugelassenen Entsorgungsanlage zu trans- portieren und zu verwerten.
Im Einheitspreis sind alle erforderlichen Nebenleistungen (Umschlag bei Entladung und Verwertung, Entladung, Verwertung, Transport) einzukalkulieren, die Leistungsgrenze des AG ist die Gestellung der Schute am zu benennenden Umschlagplatz.
Menge: 500,000 t

**1.3.30 Bauschutt verwerten RC-3**
Bauschutt aus Schuten lösen, laden, fördern, umschlagen und nach Wahl des AN verwerten. Materialklasse nach §§ 2, 11, 16 der Ersatz- baustoffverordnung:
- Bauschutt Materialklasse RC 3
- mineralische Fremdbestandteile: >50 %
- EWC 17 01 07 Gemische aus Beton, Ziegeln, Fliesen und Keramik
  mit Ausnahme derjenigen die unter EWC 17 01 06 fallen.
Das Material ist zu einer zugelassenen Entsorgungsanlage zu trans- portieren und zu verwerten.
Im Einheitspreis sind alle erforderlichen Nebenleistungen (Umschlag bei Entladung und Verwertung, Entladung, Verwertung, Transport) einzukalkulieren, die Leistungsgrenze des AG ist die Gestellung der Schute am zu benennenden Umschlagplatz.
Menge: 500,000 t

**1.3.40 Schutenreinigung Bauschutt**
Nach Entladung der jeweiligen Schubleichter ist eine Reinigung vorzunehmen. Der Einheitspreis enthält alle erforderlichen Kosten für Reinigungsleistung, Geräteeinsatz und Verwertung der Restmengen und Restflüssigkeiten (Schutenwasser)
Menge: 2,000 St

#### Bereich 1.4 Naturstein (Wasserbausteine)

**1.4.10 Naturstein verwerten**
Natursteingemisch aus Schuten lösen, laden, fördern, umschlagen und nach Wahl des AN verwerten.
Das Material ist zu einer zugelassenen Entsorgungsanlage zu trans- portieren und zu verwerten.
Im Einheitspreis sind alle erforderlichen Nebenleistungen (Umschlag bei Entladung und Verwertung, Entladung, Verwertung, Transport) einzukalkulieren, die Leistungsgrenze des AG ist die Gestellung der Schute am zu benennenden Umschlagplatz.
Menge: 14500,000 t

**1.4.20 Schutenreinigung Naturstein**
Nach Entladung der jeweiligen Schubleichter ist eine Reinigung vorzunehmen. Der Einheitspreis enthält alle erforderlichen Kosten für Reinigungsleistung, Geräteeinsatz und Verwertung der Restmengen und Restflüssigkeiten (Schutenwasser)
Menge: 40,000 St

### Titel 2 Verwertung / Entsorgung gefährlicherr Abfall

#### Bereich 2.1 eANV Bearbeitung gefährlicher Abfall

**2.1.10 Elektronische Nachweisführung Abfall**
Führen der elektronischen Nachweise (eANV) gemäß Beschreibung der Leistung, Kapitel "Nachweise". Online-Zugang (PC, Internet-Anschluss, Kartenleser, Abfallkoordinator mit geeigneter Signaturkarte, Möglich- keit für Papierausdrucke sämtlicher Dokumente) dem AG mindestens einmal pro Monat zur Verfügung stellen.
Menge: 24,000 Mt

#### Bereich 2.2 Boden und Bauschutt gefährlicher Abfall

**2.2.10 Entsorgung EWC 17 02 04***
Entsorgung / Verwertung  EWC 17 02 04*, Glas, Kunststoff und Holz, die gefährliche Stoffe enthalten oder durch gefährliche Stoffe verunrei- nigt sind.
Das Material ist zu einer zugelassenen Entsorgungsanlage zu trans- portieren und zu verwerten.
Im Einheitspreis sind alle erforderlichen Nebenleistungen (Umschlag bei Entladung und Verwertung, Entladung, Verwertung, Transport) einzukalkulieren, die Leistungsgrenze des AG ist die Gestellung der Schute am zu benennenden Umschlagplatz.
Die Kosten für das Übernahmescheinverfahren, das Begleitschein- verfahren sowie die Gebühren für die Entsorgung / Verwertung des Material sind in die Position einzukalkulieren.
Menge: 100,000 t

**2.2.20 Boden und Baggergut - gefährlicher Abfall**
Boden und Baggergut gefährlicher Abfall
Entsorgung EWC 17 05 03* Boden und Steine, die gefährliche Stoffe enthalten und EWC 17  05 05* Baggergut, das gefährliche Stoffe ent- hält.
Das Material ist zu einer zugelassenen Entsorgungsanlage zu transportieren und zu verwerten.
Im Einheitspreis sind alle erforderlichen Nebenleistungen (Umschlag bei Entladung und Verwertung, Entladung, Verwertung, Transport) einzukalkulieren, die Leistungsgrenze des AG ist die Gestellung der Schute am zu benennenden Umschlagplatz.
Die Kosten für das Übernahmescheinverfahren, das Begleitschein- verfahren sowie die Gebühren für die Entsorgung / Verwertung des Material sind in die Position einzukalkulieren.
Menge: 400,000 t

**2.2.30 Bauschutt / Schlackegemisch gefährlicher Abfall**
Entsorgung EWC 17 01 06* Gemische aus oder getrennte Fraktionen von Beton, Ziegeln, Fliesen und Keramik, die gefährliche Stoffe enthal- ten.
Das Material ist zu einer zugelassenen Entsorgungsanlage zu transportieren und zu verwerten.
Im Einheitspreis sind alle erforderlichen Nebenleistungen (Umschlag bei Entladung und Verwertung, Entladung, Verwertung, Transport) einzukalkulieren, die Leistungsgrenze des AG ist die Gestellung der Schute am zu benennenden Umschlagplatz.
Die Kosten für das Übernahmescheinverfahren, das Begleitschein- verfahren sowie die Gebühren für die Entsorgung / Verwertung des Material sind in die Position einzukalkulieren.
Menge: 2200,000 t

**2.2.40 Schutenreinigung gefährlicher Abfall**
Nach Entladung der jeweiligen Schubleichter ist eine Reinigung vorzunehmen. Der Einheitspreis enthält alle erforderlichen Kosten für Reinigungsleistung, Geräteeinsatz und Entsorgung der Restmengen und Restflüssigkeiten (Schutenwasser).
Menge: 7,000 St

**2.2.50 Entsorgen / Entfernen Fremdbestandteile**
Entfernen und Entsorgen von ggf. vorhandenen Fremdbestandteilen im Baggergut; gefährlicher Abfall
Menge: 10,000 t

### Titel 3 Allgemeines

#### Bereich 3.1 Umschlagstelle(n)

*Hinweis: Hinweis Umschlagstelle(n)*
Dem AN steht es frei, den Umschlag an mehr als einer Umschlagstelle durchzuführen. Die Kosten für alle Umschlagstellen sind in die nachfolgenden Positionen einzukalkulieren.

**3.1.10 Bauzeitliche Umschlagstelle(n) einrichten**
*** Pauschalposition
Bauzeitliche Umschlagstelle(n) einrichten, inkl. aller erforderlichen Genehmigungen, Gebühren, Geräte. Ob der Umschlag mittels vorhandener Infrastruktur des Umschlaghafens oder eigener Technik erfolgt, obliegt dem AN.
Menge: 1,000 Psch

**3.1.20 Bauzeitliche Umschlagstelle(n) vorhalten und betreiben**
Umschlagstelle(n) für die Dauer der Bauzeit vorhalten und betreiben, inkl. aller erforderlichen Gebühren, Genehmigungen, Geräte und Personal.
Menge: 24,000 Mt

**3.1.30 Bauzeitliche Umschlagstelle(n) räumen**
*** Pauschalposition
Umschlagstelle(n) nach Beendigung der Entsorgung des anfallenden Baggergutes räumen.
Menge: 1,000 Psch

**3.1.40 Kosten für Liegeflächen**
Durch den AN sind die Liegeflächen an den von ihm gewählten Umschlagstellen zur Verfügung zu stellen.
Alle Kosten für die Liegeflächen zur Annahme der zu entsorgenden Stoffe und Materialien sind in diese Position einzukalkulieren. (u.a. Liegegebühren)
Abgerechnet wird nach Dauer der Nutzung (Liegetage) je Schute und Tag.
Menge: 800,000 d

#### Bereich 3.2 Ansprechpartner AN

**3.2.10 Monatspauschale Ansprechpartner bei AN**
Der AN hat einen Ansprechpartner (inkl. Stellvertreter) für den AG für alle erforderlichen Abstimmungen
zu den Entsorgungsvorgängen zu stellen. Zu den Aufgaben des Abfallkoordinators zählen insbesondere:
- Koordinierung des Umschlaghafens sowie der Beförderer und Entsorger,
- Abstimmungen mit dem AG und dem Bau-AN,
- Teilnahme an Baubesprechungen mindestens einmal pro Monat auf der Baustelle,
- Erstellen von Nachweisdokumenten, Abfallbilanzen und Dokumentationsunterlagen.
Der Ansprechpartner ist namentlich zu benennen. Bei Abwesenheiten ist eine Stellvertretung
namentlich zu benennen.
Menge: 24,000 Mt

#### Bereich 3.3 Nachweisführung und Dokumentation

**3.3.10 Nachweisführung und Dokumentation**
Führen eines Nachweisbuches über die Entsorgung, Verbleibskontrolle, terminliche Koordinierung und die
Organisation eines reibungslosen Ablaufs des Umschlags und des Transportes der Abfälle zum jeweiligen Entsorger in Verbindung mit der Übernahme des Abfalls durch den
Entsorger.
Menge: 24,000 Mt
